# UN Campus
Angebotsaufforderung (GAEB DA XML 3.3, DA83)
Projekt: 06785
Währung: EUR
Bieterkommentare zugelassen: ja
Auftraggeber: Bundesamt für Bauwesen und Raumordnung, Deichmanns Aue 31–37, 53179 Bonn, D
Erstellt mit: GXML Toolbox V3.3 R20230829, iTWO_64 V25.0.772, 05.08.2026

## Baubeschreibung
Baubeschreibung

Langer Eugen LEU (1. Bauabschnitt)
Platz der Vereinten Nationen
53113 Bonn
und
Altes Abgeordnetenhochhaus AAH (2. Bauabschnitt)
Platz der Vereinten Nationen
53113 Bonn

Altes Abgeordnetenhochhaus, AAH
Der Gebäudekomplex Altes Abgeordnetenhochhaus wurde 1953 errichtet und bis 2014 in den Bereichen Südflügel, Eingangsbereich und Fraktionsflügel neu hergestellt. Die Fraktionssäle gehören zu dem Teil des alten Gebäudebestandes. Die Decke über dem oberen Saal  (EG)  ist als Stahlbetonrippendecke, die Decke über dem unteren Fraktionssaal (2.UG) als Plattenbalkendecke ausgeführt. Die Decke über dem 3. UG wurde als Rippen- und Hohlsteindecke ausgebildet. Die Hohlsteindecken und Hohlkammerdielen zwischen den Rippen sind stoßempfindlich.
Die Technikräume für HKLSE befinden sich im 3. UG unter den Sälen.
Technische Anlagenbeschreibung:
Die Baumaßnahmen werden im Zusammenhang mit der Erneuerung der Konferenztechnik für die Vereinten Nationen im Langen Eugen (Kürzel: LEU) und im Alten Abgeordnetenhochhaus (Kürzel: AAH ) durchgeführt.
Im AAH wird die Konferenztechnik in den zwei großen Fraktionssäle erneuert, auch einschließlich der Dolmetscher- und Regiebereiche. Jeder Konferenzraum erhält eine große LED-Videowand mit Sprechstellen und Dolmetscheranlagen, KVM-System, Konferenzanlage, Verbindungen zu Kameras, Audiosignalen, Videosteuerungsanlage, Audiosteuerungsanlage und Intercom-Anlage zur raumübergreifenden Kommunikation.
In Folge der Erneuerung der Konferenztechnik erfolgt auch eine entsprechende Anpassung und Erweiterung der vorhandenen Kälte- und Lüftungstechnik, soweit erforderlich der Gebäudeautomation sowie der Elektroinstallation in diesen Bereichen. Zusätzliche Wärmelasten durch die LED-Videowände in den Konferenzräumen, als auch durch geänderte Medientechnik in den Regie- und Dolmetscherkabinen erfordern partiell angepasste Luftmengen und Kanalnetze bzw. eine partielle Anpassung und Erweiterung der aktiven Wärmeabfuhr der Medientechnik. Die Anschlüsse der TGA erfolgen grundsätzlich an den vorhandenen Bestand.
Ende der Baubeschreibung

## Vorbemerkungen
Vorbemerkungen

Die Bauarbeiten erfolgen abschnittsweise im Bestand und werden im laufenden Betrieb der angrenzenden Büros und Etagen sowie in enger Abstimmung mit anderen Gewerken wie z. B. Trockenbau, Rohbau, Heizung-, Lüftung-, Kälte-, Elektro sowie Sicherheits- und Medientechnik durchgeführt.
Die Kernarbeitszeiten der UN Mitarbeiter sind von Montag bis Freitag von 8:00-18:00 Uhr.
Die Kosten für den Verbrauch von Wasser und Energie und den Zähler/Messer trägt der AG.

Techn. Anlagenbeschreibung
AAH Altes Abgeordnetenhaus

Die im Rahmen der Maßnahme modernisierten Regie- und Dolemetscherräume erhalten eine adequate und effiziente Klimatisierung die durch die Gebäudeautomation gesteuert wird.
Zweckdessen wird der ASP 3.11 ersetzt und damit die notwendigen Erweiterungen errichtet. Die Klimatisierung der Räume realisiert erfolgt energie- und bedarfsoptimiert durch die neu errichteten Systeme der AN HZG, KAE und AN RLT. Es werden dabei nur notwendige neue Leitungen verzogen, die im Bestand vorhandenen Leitungen werden weiter genutzt.

Die Gebäudeautomation stellt weiterhin die Schnittstelle zwischen Medientechnik und Gebäudetechnik der Elektrotechnik- also Beleuchtung hier mittels DALI da.
Als Schnittstelle zwischen Medientechnik und Gebäudeautomation wird dabei das Kommunikationsprotokoll BACNet IP verwendet.

Innerhalb der Maßnahme Altes Abgeordnetenhochhaus wird ergänzend zur Sicherung der Wärmeabfuhr eine neue Kältemaschine im sogenannten Tiefhof zur Hermann- Ehlers- Straße mit
Schallschutzeinhausung hochwassersicher installiert.

Die sich im Gebäude befindliche Managementbedienebene Wonderware des Herstellers FMSbase GmbH ist BACNet fähig, so erfolgt die Anbindung der neuen AS ebenfalls mittels BACnet
Die in der Feldebene kommunikativ oder analog angebundenen Komponenten und Physikalischen Datenpunkte sind ab der AS Ebene im BACNet bereitzustellen.

Kontaktdaten FMSbase GmbH f. MBE Altes Abgehordentenhochhaus
MSbase GmbH
Buchholzmühle 1
D-06773 Gräfenhainichen
Tel. +49 (34953) 269180
Fax: +49 (34953) 269189
E-Mail: s.vonkeitz@fmsbase.com
Internet: www.fmsbase.com

Im Gebäude  erfolgen die Maßnahmen im laufenden Betrieb in den angrenzenden Büros bzw. Etagen und werden abschnittsweise durchgeführt. Der Konferenzbetrieb der UN muss durchgehend vollumfänglich zu jeder Zeit im AAH möglich sein.

Ende der techn. Anlagenbeschreibung

Ende der Vorbemerkungen

## 1871-26 Gebäudeautomation
Datum: 05.08.2026

### Titel 1 GOF KG 480

#### Bereich 1.1 Automationseinrichtungen

**1.1.10 Automationseinr.**
STLB-Bau 2026-04 070
Automationseinrichtung, gemäß GA-Funktionsliste, Beiblatt 070-5, Netzart Allgemeine Stromversorgung AV, Umgebungstemperatur 0 bis 45 Grad C, relative Umgebungsfeuchte 5 bis 90 % (nicht kondensierend), für Einbau in Schaltschrank,
Hardwareliste Beiblatt 70-4 ist vom Bieter auszufüllen und dem Angebot beizulegen gemäß Anlage '704'
.
Menge: 1,000 St
Leistungsbereichkatalog: 070

**1.1.20 Datenschnittstelleneinheit Hardware/Grundsoftware KNX-TP + BACnet**
STLB-Bau 2023-10 070
Datenschnittstelleneinheit (DSE) zum Datenaustausch zwischen
Feldgerät und Automationseinrichtung,
bestehend aus: Hardware, Spannungsversorgung, geräte- und mediumspezifischen Anschlüssen und Verbindern, Kommunikations- und Treiber-Software zur Umsetzung der Protokolle und der zu übertragenden Adressen, Daten und Texte einschl. Koordination mit dem DSE-Kommunikationspartner, sowie Erstellung der Dokumentation, Einbindung in die Automationseinrichtung, Schnittstelle 1 gemäß KNX-TP-Protokoll DIN EN 50090, Schnittstelle 2 gemäß BACnet Normprotokoll DIN EN ISO 16484-5 und Einzelbeschreibung, Ausführung gemäß Funktionsliste für die DSE,
zugehörige gemeinsame Ein-/Ausgabe-, Verarbeitungs- und Bedienfunktionen werden gesondert vergütet,
DSE einschl. anteiliger Leistungen wie Pflichtenheft-Erstellung, Werks-/Labortest und Prüfdokumentation, einschl. Nachweis der Normenkonformität.
Menge: 2,000 St
Leistungsbereichkatalog: 070

**1.1.30 Datenschnittstelleneinheit Hardware/Grundsoftware DALI + BACnet**
STLB-Bau 2023-10 070
Datenschnittstelleneinheit (DSE) zum Datenaustausch zwischen
Raumautomationseinrichtung und Fremdsystem,
bestehend aus: Hardware, Spannungsversorgung, geräte- und mediumspezifischen Anschlüssen und Verbindern, Kommunikations- und Treiber-Software zur Umsetzung der Protokolle und der zu übertragenden Adressen, Daten und Texte einschl. Koordination mit dem DSE-Kommunikationspartner, sowie Erstellung der Dokumentation, Einbindung in die Automationseinrichtung, Schnittstelle 1 gemäß DALI-Protokoll, Schnittstelle 2 gemäß BACnet Normprotokoll DIN EN ISO 16484-5 und Einzelbeschreibung, Ausführung gemäß Funktionsliste für die DSE,
zugehörige gemeinsame Ein-/Ausgabe-, Verarbeitungs- und Bedienfunktionen werden gesondert vergütet,
DSE einschl. anteiliger Leistungen wie Pflichtenheft-Erstellung, Werks-/Labortest und Prüfdokumentation, einschl. Nachweis der Normenkonformität.
Menge: 6,000 St
Leistungsbereichkatalog: 070

**1.1.40 Datenschnittstelleneinheit Hardware/Grundsoftware M-Bus + BACnet**
STLB-Bau 2023-10 070
Datenschnittstelleneinheit (DSE) zum Datenaustausch zwischen
Raumautomationseinrichtung und Zähler,
bestehend aus: Hardware, Spannungsversorgung, geräte- und mediumspezifischen Anschlüssen und Verbindern, Kommunikations- und Treiber-Software zur Umsetzung der Protokolle und der zu übertragenden Adressen, Daten und Texte einschl. Koordination mit dem DSE-Kommunikationspartner, sowie Erstellung der Dokumentation, Einbindung in die Automationseinrichtung, Schnittstelle 1 gemäß M-Bus-Protokoll DIN EN 1434-3, Schnittstelle 2 gemäß BACnet Normprotokoll DIN EN ISO 16484-5 und Einzelbeschreibung, Ausführung gemäß Funktionsliste für die DSE,
zugehörige gemeinsame Ein-/Ausgabe-, Verarbeitungs- und Bedienfunktionen werden gesondert vergütet,
DSE einschl. anteiliger Leistungen wie Pflichtenheft-Erstellung, Werks-/Labortest und Prüfdokumentation, einschl. Nachweis der Normenkonformität.
Menge: 1,000 St
Leistungsbereichkatalog: 070

**1.1.50 E/A Module Binär Eingang 8 Kanal**
Eingabe Modul Binär mit 8 Binäreingängen passend zum angebotenen Fabrikat mit 24V Versorgungs- und Abfragespannung
Menge: 9,000 St

**1.1.60 E/A Module Analog Eingang 8 Kanal**
Eingabe Modul Analog mit 8 Eingängen passend zum angebotenen Fabrikat mit 24V Versorgungsspannung
Eingangssignal 0..10V, 0(4)..20mA, RTD
Menge: 13,000 St

**1.1.70 E/A Module Binär Ausgang 8 Kanal**
Ausgabe Modul Binär mit 8 Ausgängen passend zum angebotenen Fabrikat mit 24V Schaltspannung
Menge: 5,000 St

**1.1.80 E/A Module Analog Ausgabe 8 Kanal**
Ausgabe Modul Analog mit 8 Ausgängen passend zum angebotenen Fabrikat mit 24V Versorgungsspannung
Ausgangssignal 0..10V
Menge: 7,000 St

**1.1.90 Physikalische Ein-/Ausgabe Analoge Ausgabe Stellen**
STLB-Bau 2023-10 070
Physikalische Ein-/Ausgabefunktion, DIN EN ISO 16484-3, Analoge Ausgabe Stellen gemäß Funktion 1.2 GA-Funktionsliste Beiblatt 070-5.
Menge: 48,000 St
Leistungsbereichkatalog: 070

**1.1.100 Physikalische Ein-/Ausgabe Binäre Eingabe Melden**
STLB-Bau 2023-10 070
Physikalische Ein-/Ausgabefunktion, DIN EN ISO 16484-3, Binäre Eingabe Melden gemäß Funktion 1.3 GA-Funktionsliste Beiblatt 070-5.
Menge: 136,000 St
Leistungsbereichkatalog: 070

**1.1.110 Physikalische Ein-/Ausgabe Binär Schalten/Stellen**
STLB-Bau 2023-10 070
Physikalische Ein-/Ausgabefunktion, DIN EN ISO 16484-3, Binäre Ausgabe Schalten/Stellen gemäß Funktion 1.1 GA-Funktionsliste Beiblatt 070-5.
Menge: 80,000 St
Leistungsbereichkatalog: 070

**1.1.120 Physikalische Ein-/Ausgabe Analoge Eingabe Messen**
STLB-Bau 2023-10 070
Physikalische Ein-/Ausgabefunktion, DIN EN ISO 16484-3, Analoge Eingabe Messen gemäß Funktion 1.5 GA-Funktionsliste Beiblatt 070-5.
Menge: 104,000 St
Leistungsbereichkatalog: 070

**Ausführungsbeschreibung 1 Standardbesch Funkt. GA**
*Standardbesch Funkt. GA*
STLB-Bau 2026-04 070
Funktionen DIN EN ISO 16484-3, Massenermittlung dargestellt in GA-Funktionsliste, Beiblatt 070-5, für die Erfassung, Aufbereitung und Ausgabe von Informationen. Sie enthalten Dienstleistungen, wie technische Klärung und Bearbeitung. Eingabe von Adressen, Benutzeradressen, Klartext, Kennlinien, Messbereichen, Einheiten, Parametern, Programmteilen, Programmen, funktionsinterne Merker und Verknüpfungen, Test, Inbetriebnahme, Einregulierung und Ersteinweisung der Anlagenbetreiber, Dokumentation.

**1.1.130 Verarbeitungsfunkt. Regeln Begrenzung Sollwert/Stellgröße**
*** gemäß Ausführungsbeschreibung 1
STLB-Bau 2026-04 070
Verarbeitungsfunktion Regeln, DIN EN ISO 16484-3, für Begrenzung Sollwert/Stellgröße gemäß Funktion 5.7 GA-Funktionsliste Beiblatt 070-5.
Menge: 40,000 St
Leistungsbereichkatalog: 070

**1.1.140 Verarbeitungsfunkt. Regeln PI-PID-Regl.**
*** gemäß Ausführungsbeschreibung 1
STLB-Bau 2026-04 070
Verarbeitungsfunktion Regeln, DIN EN ISO 16484-3, für PI-/PID-Regelung gemäß Funktion 5.2 GA-Funktionsliste Beiblatt 070-5.
Menge: 32,000 St
Leistungsbereichkatalog: 070

**1.1.150 Verarbeitungsfunkt. Regeln Stellausgabe stetig**
*** gemäß Ausführungsbeschreibung 1
STLB-Bau 2026-04 070
Verarbeitungsfunktion Regeln, DIN EN ISO 16484-3, für Stellausgabe stetig gemäß Funktion 5.4 GA-Funktionsliste Beiblatt 070-5.
Menge: 64,000 St
Leistungsbereichkatalog: 070

**1.1.160 Verarbeitungsfunkt. Regeln Parameterumschaltung**
*** gemäß Ausführungsbeschreibung 1
STLB-Bau 2026-04 070
Verarbeitungsfunktion Regeln, DIN EN ISO 16484-3, für Parameterumschaltung gemäß Funktion 5.8 GA-Funktionsliste Beiblatt 070-5.
Menge: 16,000 St
Leistungsbereichkatalog: 070

**1.1.170 Verarbeitungsfunkt. Rechnen/Optimieren Arithmetische Berechnung**
*** gemäß Ausführungsbeschreibung 1
STLB-Bau 2026-04 070
Verarbeitungsfunktion Rechnen/Optimieren, DIN EN ISO 16484-3, für Arithmetische Berechnung gemäß Funktion 6.2 GA-Funktionsliste Beiblatt 070-5, je Eingangs-Benutzeradresse.
Menge: 16,000 St
Leistungsbereichkatalog: 070

**1.1.180 Verarbeitungsfunkt. Steuern Anlagensteuerung**
*** gemäß Ausführungsbeschreibung 1
STLB-Bau 2026-04 070
Verarbeitungsfunktion Steuern, DIN EN ISO 16484-3, für Anlagensteuerung gemäß Funktion 4.1 GA-Funktionsliste Beiblatt 070-5.
Menge: 21,000 St
Leistungsbereichkatalog: 070

**1.1.190 Verarbeitungsfunkt. Steuern Folgesteuerung/Aggregat**
*** gemäß Ausführungsbeschreibung 1
STLB-Bau 2026-04 070
Verarbeitungsfunktion Steuern, DIN EN ISO 16484-3, für Folgesteuerung je Aggregat gemäß Funktion 4.4 GA-Funktionsliste Beiblatt 070-5.
Menge: 16,000 St
Leistungsbereichkatalog: 070

**1.1.200 Verarbeitungsfunkt. Steuern Umschaltung/Antrieb**
*** gemäß Ausführungsbeschreibung 1
STLB-Bau 2026-04 070
Verarbeitungsfunktion Steuern, DIN EN ISO 16484-3, für Umschaltung je Antrieb gemäß Funktion 4.3 GA-Funktionsliste Beiblatt 070-5.
Menge: 20,000 St
Leistungsbereichkatalog: 070

**1.1.210 Verarbeitungsfunkt. Überwachung**
*** gemäß Ausführungsbeschreibung 1
STLB-Bau 2026-04 070
Verarbeitungsfunktion Überwachen, DIN EN ISO 16484-3, je Überprüfung eines physikalischen, kommunikativen oder berechneten Mess- oder Zählwertes, auf die Einhaltung einer vorzugebenden festen Grenze.
Menge: 100,000 St
Leistungsbereichkatalog: 070

**1.1.220 Datenschnittstelleneinheit Feldgerät + Automationseinr. Hardware/Grund-SW**
STLB-Bau 2026-04 070
Datenschnittstelleneinheit (DSE) zum Datenaustausch zwischen
Feldgerät und Automationseinrichtung,
bestehend aus: Hardware, Spannungsversorgung, geräte- und mediumspezifischen Anschlüssen und Verbindern, Kommunikations- und Treiber-Software zur Umsetzung der Protokolle und der zu übertragenden Adressen, Daten und Texte einschl. Koordination mit dem DSE-Kommunikationspartner, sowie Erstellung der Dokumentation, Einbindung in die Automationseinrichtung, Schnittstelle 1 gemäß BACnet MS/TP DIN EN ISO 16484-5, Schnittstelle 2 gemäß BACnet Normprotokoll DIN EN ISO 16484-5 und Einzelbeschreibung, Ausführung gemäß Funktionsliste für die DSE,
zugehörige gemeinsame Ein-/Ausgabe-, Verarbeitungs- und Bedienfunktionen werden gesondert vergütet,
DSE einschl. anteiliger Leistungen wie Pflichtenheft-Erstellung, Werks-/Labortest und Prüfdokumentation, einschl. Nachweis der Normenkonformität.
Menge: 2,000 St
Leistungsbereichkatalog: 070

*Hinweis: Steuerung Kältemaschine*
Die neu zu errichtende Kältemaschine wird durch eine eigene Automationsstation überwacht und ausgeregelt

Ausführungshinweis zu Positionen 01.01.0230 bis 01.01.0270

**1.1.230 Automationseinr.**
STLB-Bau 2026-04 070
Automationseinrichtung, gemäß GA-Funktionsliste, Beiblatt 070-5, Netzart Allgemeine Stromversorgung AV, Umgebungstemperatur 0 bis 45 Grad C, relative Umgebungsfeuchte 5 bis 90 % (nicht kondensierend), für Einbau in Schaltschrank,
Hardwareliste Beiblatt 70-4 ist vom Bieter auszufüllen und dem Angebot beizulegen gemäß Anlage '704'
.
Menge: 1,000 St
Leistungsbereichkatalog: 070

**1.1.240 E/A Module Binär Eingang 8 Kanal**
Eingabe Modul Binär mit 8 Binäreingängen passend zum angebotenen Fabrikat mit 24V Versorgungs- und Abfragespannung
Menge: 1,000 St

**1.1.250 E/A Module Analog Eingang 8 Kanal**
Eingabe Modul Analog mit 8 Eingängen passend zum angebotenen Fabrikat mit 24V Versorgungsspannung
Eingangssignal 0..10V, 0(4)..20mA, RTD
Menge: 1,000 St

**1.1.260 E/A Module Binär Ausgang 8 Kanal**
Ausgabe Modul Binär mit 8 Ausgängen passend zum angebotenen Fabrikat mit 24V Schaltspannung
Menge: 1,000 St

**1.1.270 E/A Module Analog Ausgabe 8 Kanal**
Ausgabe Modul Analog mit 8 Ausgängen passend zum angebotenen Fabrikat mit 24V Versorgungsspannung
Ausgangssignal 0..10V
Menge: 1,000 St

#### Bereich 1.2 Schaltschränke

**Ausführungsbeschreibung 2 Ausführungsbeschreibung**
*Ausführungsbeschreibung*
Der bestehende ASP 3.11 bleibt in Größe und Lage bestehen, jedoch soll im Rahmen der Leistungen die Aufbauten bis auf die Klemmleisten zurückgebaut werden und die darauf befindliche AS des Fabrikats SE-Electronics soll dem Betreiber als Ersatzteil übergeben werden.
Schaltschrankplanung (Revisionsstand)
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Türinnenseite
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Bedingt durch die notwendigen Erweiterungen sind teilweise Optimierungen im Bereich Klemmleiste auszuführen (Austausch von Einstock- auf Zweistockklemmen)

**1.2.10 Ausbau AS**
Ausbau der Bestands AS
Bestehend aus
1 CPU Fabrikat SE Elektronik E-DDC3.2
4 AS Module E-MID-CH
8 AS Module C-4A0
11 AS Module C-8AI
Menge: 1,000 St

**1.2.20 Spannungsversorgung 24VDC**
STLB-Bau 2023-10 070
Spannungsversorgung als Netzgerät, spannungsstabilisiert, mit primär- und sekundärseitiger Sicherung, 24 V DC, mit Erdschlussüberwachung einschl. potentialfreiem Hilfskontakt.
Menge: 2,000 St
Leistungsbereichkatalog: 070

**1.2.30 Baugruppen Kommunikatives Feldgerät**
Bestehend aus
4 Reihenklemmen in Ausführung Trennklemme
2 Erdungsklemme
anteilige Verdrahtung und betriebsfertiger Einbau
Menge: 2,000 St

**1.2.40 Baugruppen Binäre Meldung Feld**
Bestehend aus
2 Reihenklemmen in Ausführung Trennklemme
1 Erdungsklemme
anteilige Verdrahtung und betriebsfertiger Einbau
Menge: 10,000 St

**1.2.50 Spannungsversorgung 24VAC 250VA**
STLB-Bau 2023-10 070
Spannungsversorgung 24 V AC, Bemessungsleistung 250 VA, mit Trafo, einschl. primär- und sekundärseitiger Sicherung über Leitungsschutzschalter und mit potentialfreiem Hilfskontakt, mit Erdschlussüberwachung einschl. potentialfreiem Hilfskontakt.
Menge: 2,000 St
Leistungsbereichkatalog: 070

**1.2.60 Spannungsversorgung 24VDC**
STLB-Bau 2023-10 070
Spannungsversorgung als Netzgerät, spannungsstabilisiert, mit primär- und sekundärseitiger Sicherung, 24 V DC, mit Erdschlussüberwachung einschl. potentialfreiem Hilfskontakt.
Menge: 2,000 St
Leistungsbereichkatalog: 070

**1.2.70 Einbau neue AS**
Einbau der neuen AS aus Titel 01 incl. anteiliger Verdrahtung und notwendigen Systembedingten Zubehör
Menge: 1,000 St

*Hinweis: Steuerung Kältemaschine*
Die neu zu errichtete Kältemaschine wird durch eine eigene Automationsstation überwacht und ausgeregelt.
Die Leistung und Ausregelung der Pumpe sowie des Ventilators erfolgt aus diesem ASP.

Ausführungshinweis zu Positionen 01.02.0080 bis 01.02.0200

**1.2.80 Baugruppen Binäre Meldung Feld**
Bestehend aus
2 Reihenklemmen in Ausführung Trennklemme
1 Erdungsklemme
anteilige Verdrahtung und betriebsfertiger Einbau
Menge: 10,000 St

**1.2.90 Wandschrank H/B/T 1000/800/300mm**
STLB-Bau 2024-10 070
Wandschrank, Maße H/B/T 1000/800/300 mm, für außenliegende Befestigung, einschl. Kabelkanal, Kabelabfangschiene und Kabeleinführungen mit Verschraubung aus Kunststoff, Tür mit Öffnungswinkel mind. 130 Grad.
Menge: 2,000 St
Leistungsbereichkatalog: 070

**1.2.100 Baugruppen Steuerpannung Feld**
Bestehend aus
4 Reihenklemme mit 2 Brücken
2 Erdungsklemme
1 Leitungsschutzschalter mit Hilfskontakt B6
anteilige Verdrahtung und betriebsfertiger Einbau
Menge: 2,000 St

**1.2.110 Baugruppen Analoges Feldgerät**
Bestehend aus
2 Reihenklemme
2 Reihenklemmen in Ausführung Trennklemme
2 Erdungsklemme
anteilige Verdrahtung und betriebsfertiger Einbau
Menge: 2,000 St

**1.2.120 Baugruppen Binäre Meldung Feld**
Bestehend aus
2 Reihenklemmen in Ausführung Trennklemme
1 Erdungsklemme
anteilige Verdrahtung und betriebsfertiger Einbau
Menge: 10,000 St

**1.2.130 Spannungsversorgung 24VAC 250VA**
STLB-Bau 2023-10 070
Spannungsversorgung 24 V AC, Bemessungsleistung 250 VA, mit Trafo, einschl. primär- und sekundärseitiger Sicherung über Leitungsschutzschalter und mit potentialfreiem Hilfskontakt, mit Erdschlussüberwachung einschl. potentialfreiem Hilfskontakt.
Menge: 2,000 St
Leistungsbereichkatalog: 070

**1.2.140 Spannungsversorgung 24VDC**
STLB-Bau 2023-10 070
Spannungsversorgung als Netzgerät, spannungsstabilisiert, mit primär- und sekundärseitiger Sicherung, 24 V DC, mit Erdschlussüberwachung einschl. potentialfreiem Hilfskontakt.
Menge: 2,000 St
Leistungsbereichkatalog: 070

**1.2.150 Leistungsbaugruppe Wechselstrommotor Motor 4kW**
STLB-Bau 2024-10 070
Leistungsbaugruppe für Wechselstrommotor 230 V AC, Motorbemessungsleistung 4 kW, ohne Motorschutzschalter, mit Sicherung für den Leitungsschutz, einschl. potentialfreier Hilfskontakte für alle Betriebs- und Störmeldungen.
Menge: 2,000 St
Leistungsbereichkatalog: 070

**1.2.160 Baugruppen Steuerpannung Feld**
Bestehend aus
4 Reihenklemme mit 2 Brücken
2 Erdungsklemme
1 Leitungsschutzschalter mit Hilfskontakt B6
anteilige Verdrahtung und betriebsfertiger Einbau
Menge: 2,000 St

**1.2.170 Baugruppen Analoges Feldgerät**
Bestehend aus
2 Reihenklemme
2 Reihenklemmen in Ausführung Trennklemme
2 Erdungsklemme
anteilige Verdrahtung und betriebsfertiger Einbau
Menge: 2,000 St

**1.2.180 Baugruppen Binäre Meldung Feld**
Bestehend aus
2 Reihenklemmen in Ausführung Trennklemme
1 Erdungsklemme
anteilige Verdrahtung und betriebsfertiger Einbau
Menge: 10,000 St

**1.2.190 Spannungsversorgung 24VAC 250VA**
STLB-Bau 2023-10 070
Spannungsversorgung 24 V AC, Bemessungsleistung 250 VA, mit Trafo, einschl. primär- und sekundärseitiger Sicherung über Leitungsschutzschalter und mit potentialfreiem Hilfskontakt, mit Erdschlussüberwachung einschl. potentialfreiem Hilfskontakt.
Menge: 2,000 St
Leistungsbereichkatalog: 070

**1.2.200 Spannungsversorgung 24VDC**
STLB-Bau 2023-10 070
Spannungsversorgung als Netzgerät, spannungsstabilisiert, mit primär- und sekundärseitiger Sicherung, 24 V DC, mit Erdschlussüberwachung einschl. potentialfreiem Hilfskontakt.
Menge: 2,000 St
Leistungsbereichkatalog: 070

**Ausführungsbeschreibung 3 Umbau Bestands-Verteiler Elektrotechnik**
*Umbau Bestands-Verteiler Elektrotechnik*
Die im Bestand befindlichen LON Komponenten des Herstellers Spega sind auszubauen und durch die beschriebenen KNX Komponenten auszutauschen.

Weiterhin sind weitere in diesem Leistungsverzeichnis beschriebene Geräte einzubauen sowie die dazu gehörigen Abgangsklemmen (Installationsklemmen)

Nach Fertigstellung ist ein Hinweisschild der letzten Bearbeitung des Schaltschranks anzubringen mit den Angaben
- Umbau Datum
- Umbau durch
- Normative Hinweise

Weiterhin ist nach Fertigstellung eine Übereinstimmungserklärung auszufertigen, dass der Schrank den anerkannten Regeln der Technik entspricht.

**1.2.210 Umbau ELT UV Konferenz 2.UG**
*** gemäß Ausführungsbeschreibung 3
Austausch der SPEGA Komponenten
1 Spannungsversorgung
2 Controller
3 Schaltaktor DAL 4
2 Schaltaktoren SA4-b
1 Binäreingang B8

Einbau der neuen Komponenten (KNX) und Verdrahtung der Abschaltung Dolmetscherräume (4 Stromkreise über KNX Aktor)
Menge: 1,000 St

**1.2.220 Umbau ELT UV Konferenz EG**
*** gemäß Ausführungsbeschreibung 3
Austausch der SPEGA Komponenten
1 Spannungsversorgung
2 Controller
3 Schaltaktor DAL 4
2 Schaltaktoren SA4-b
1 Binäreingang B8

Einbau der neuen Komponenten (KNX) und Verdrahtung der Abschaltung Dolmetscherräume (4 Stromkreise über KNX Aktor)
Menge: 1,000 St

**1.2.230 Dx/D0x Sicherungssockel Gr.D02 400VAC/250VDC Sicherungseinsatz 50A 3polig**
*** gemäß Ausführungsbeschreibung 3
STLB-Bau 2026-04 054
Dx/D0x Sicherungssockel (Sicherungsunterteil) DIN VDE 0636-3 (VDE 0636-3), einschl. Passeinsatz und Schraubkappe, Baugröße D 02, Bemessungsbetriebsspannung 400 V AC/250 V DC, zur Montage auf Tragschiene DIN EN 60715 (VDE 0660-520), mit Sicherungseinsatz, Bemessungsstrom 50 A, 3-polig mit Abdeckung, mit Neutralleiterklemme.
Menge: 4,000 St
Leistungsbereichkatalog: 054

**1.2.240 Schaltaktor KNX-TP 8fach Schalt-I 16A**
*** gemäß Ausführungsbeschreibung 3
STLB-Bau 2026-04 057
Schaltaktor, Bussystem KNX-TP, 8-fach, mit einem potentialfreien Relaiskontakt je Ausgang, Bemessungsbetriebsspannung 230 V AC, Schaltstrom 16 A, cos phi 0,8, geeignet zum Schalten kapazitiver Lasten von 140 myF, mit Laststromerfassung und -überwachung auf Sollwert-Über-/-Unterschreitung, mit je Ausgang einstellbarer Kontaktart (Öffner/Schließer), mit Betriebs- und Statusanzeige und Handbetätigung je Kanal, mit Vorwahl, ob alle Kanäle gemeinsam und identisch parametriert werden oder ob jeder Kanal individuell parametrierbar ist, mit je Ausgang einstellbarem Zeitschalterbetrieb, mit je Ausgang einstellbarer Ein-/Ausschalt-Verzögerung, mit logischer Verknüpfung (UND/ODER) zweier Kommunikationsobjekte für einen Kanal, mit je Ausgang einstellbarem Schaltzustand bei Spannungsausfall und -wiederkehr, mit Objekt zur Statusmeldung je Ausgang, als Reiheneinbaugerät, Maße DIN 43880, für Montage auf Tragschiene TH35 DIN EN 60715 (VDE 0660-520), Breite bis 8 TE, mit integriertem Busankoppler und Busanschluss über Busanschlussklemme, Schutzart IP 2X DIN EN 60529 (VDE 0470-1).
Menge: 2,000 St
Leistungsbereichkatalog: 057

**1.2.250 Binäreingabegerät KNX-TP 8fach**
*** gemäß Ausführungsbeschreibung 3
STLB-Bau 2026-04 057
Binäreingabegerät, Bussystem KNX-TP, 8-fach, zum Anschluss potentialfreier Meldekontakte (Abfragespannung wird vom Gerät zur Verfügung gestellt), Bemessungsbetriebsspannung: Busspannung, als Reiheneinbaugerät, Maße DIN 43880, für Montage auf Tragschiene TH35 DIN EN 60715 (VDE 0660-520), Breite bis 2 TE, mit integriertem Busankoppler und Busanschluss über Kontaktsystem zur Datenschiene.
Menge: 2,000 St
Leistungsbereichkatalog: 057

**1.2.260 Spannungsversorgung 640mA KNX-TP integr.Drossel 120-230VAC**
*** gemäß Ausführungsbeschreibung 3
STLB-Bau 2026-04 057
Spannungsversorgung, 640 mA, Bussystem KNX-TP, mit integrierter Drossel, Bemessungsbetriebsspannung 120 bis 230 V AC, Busanschluss über Busanschlussklemme und Kontaktsystem zur Datenschiene, als Reiheneinbaugerät, Maße DIN 43880, für Montage auf Tragschiene TH35 DIN EN 60715 (VDE 0660-520), Breite bis 4 TE.
Menge: 2,000 St
Leistungsbereichkatalog: 057

**1.2.270 Jalousie-Rollladenaktor KNX-TP 4fach 230AC 6A Reiheneinbaugerät**
*** gemäß Ausführungsbeschreibung 3
STLB-Bau 2026-04 057
Jalousie-/Rollladenaktor, Bussystem KNX-TP, 4-fach, zur Ansteuerung von einem Sonnen-/Blendschutzantrieb je Ausgang, bemessen für 230 V AC, Relaiskontakte bemessen für 230 V AC, 6 A, cos phi 1, mit Kommunikationsobjekten und Software zum Öffnen und Schließen von Sonnen-/Blendschutz sowie Stoppen der Fahrt, mit Alarmobjekt zum Fahren des Sonnenschutzes bei Windalarm in die parametrierte Sicherheitsstellung, einschl. Blockieren bis Alarmende, Bemessungsbetriebsspannung 230 V AC, Versorgung der Geräteelektronik durch ein integriertes Netzgerät für 230 V AC, als Reiheneinbaugerät, Maße DIN 43880, für Montage auf Tragschiene TH35 DIN EN 60715 (VDE 0660-520), Breite bis 4 TE, mit integriertem Busankoppler und Busanschluss über Busanschlussklemme.
Menge: 4,000 St
Leistungsbereichkatalog: 057

**1.2.280 Installationsschütz 4polig AC-3 40A 230V Betätigungsspannung 230VAC 1S 1Ö**
*** gemäß Ausführungsbeschreibung 3
STLB-Bau 2026-04 054
Installationsschütz DIN EN 61095 (VDE 0637-3), als Reiheneinbaugerät, Maße DIN 43880, fingersicher DIN EN 50274 (VDE 0660-514), Bemessungsisolationsspannung 500 V AC, 4-polig, zur Montage auf Tragschiene DIN EN 60715 (VDE 0660-520), Gebrauchskategorie AC-3, Bemessungsbetriebsstrom mind. 40 A, Bemessungsbetriebsspannung 230 V AC, Bemessungsbetätigungsspannung 230 V AC, Hilfsschalterbaustein 2-polig, Kontaktausführung 1 S und 1 Ö.
Menge: 6,000 St
Leistungsbereichkatalog: 054

#### Bereich 1.3 Raumautomationssystem

**Ausführungsbeschreibung 4 Leistungsumfang Feldgerät**
*Leistungsumfang Feldgerät*
Für alle nachfolgend beschriebenen Feldgeräte sind die Einheitspreise so zu kalkulieren das folgende Tätigkeiten mit inbegriffen sind

Bereitstellen und Montage von Kabeleinführung (Feldgerätseite, Schaltschrank siehe Leistungsbeschreibung Schaltschrank)
Beidseitiges Absetzen der Leitungen die zur Versorgung und Steuerung des Feldgeräts notwendig sind (Leitungen siehe Leistungsbeschreibung Leitungsanlage)
Einführen in das Feldgerät mit Kabelzugentlastung (siehe zuvor beschriebene Kabeleinführung)

Falls das Gerät über Anschlusskabel verfügt sind im Einheitspreis folgende Leistungen mit zu kalkulieren:
Abzweigdose bei Sensorik / Aktorik mit einer Leitungsanbindung und bei Sensorik / Aktorik mit zwei Leitungsanbindung
zwei Abzweigdosen incl. Verbindung der Adern und notwendigen Verbindungsmaterial
Weiterhin das Bereitstellen und Montage von Kabeleinführung in die Abzweigdose(n), Schaltschrank siehe Leistungsbeschreibung Schaltschrank)
Allseitges Absetzen der Leitungen die zur Versorgung und Steuerung des Feldgeräts notwendig sind (Leitungen siehe Leistungsbeschreibung Leitungsanlage)
Einführen in die Abzweigdose(n) mit  Kabelzugentlastung (siehe zuvor beschriebene Kabeleinführung)

**Ausführungsbeschreibung 5 Leistungsumfang Feldgeräte mechanisch**
*Leistungsumfang Feldgeräte mechanisch*
Wie zuvor unter "Leistungsumfang Feldgerät" beschrieben jedoch incl. der Montage, inclusive dem einstellen von: Endlagen und Anschlägen

**Ausführungsbeschreibung 6 Leistungsumfang Feldgeräte luftseitig**
*Leistungsumfang Feldgeräte luftseitig*
Wie zuvor unter "Leistungsumfang Feldgerät" beschrieben jedoch incl. der Montage, inclusive dem erstellen von Bohrungen in Luftkanälen oder Lüftungsanlagen zur Montage.
Die Montage erfolgt mit geeigneten Adaptern zur Abdichtung und Erhaltung der Dichtigkeitsklasse der Lüftung.

**Ausführungsbeschreibung 7 Leistungsumfang Feldgeräte wasserseitig**
*Leistungsumfang Feldgeräte wasserseitig*
Wie zuvor unter "Leistungsumfang Feldgerät" beschrieben jedoch als Bereitstellung an das entsprechende wasserseitige Gewerk
Nach Einbau Anbau des Antriebs und Einstellung von Endlagen und Anschlägen (ggf. durch Initalisierungsfahrt Antrieb)

**Ausführungsbeschreibung 8 Leistungsumfang Feldgeräte Sensorik**
*Leistungsumfang Feldgeräte Sensorik*
Wie zuvor unter "Leistungsumfang Feldgerät" beschrieben jedoch

Bei der Ausführung als Temperatursensor: sind diese nach Einbau bzw. Anbau das Gerätes auf seinen Messwert abzugleichen

Zusätzllich der Ausführung als Temp.- Anlegefühler:
Montage mit Metallspannband und geeigneter Wärmeleitpaste

Zusätzllich der Ausführung als Temp.- Wächter oder Begrenzer:
Einstellen des Wertes nach Angabe TGA Gewerk

Bei der Ausführung als Drucksensor luftseitig ist der Sensor vollständig verschlaucht und angeschlossen auszuführen und der Druckwert passend skaliert

Bei der Ausführung als Drucksschalter luftseitig ist der Wächter vollständig verschlaucht und angeschlossen auszuführen und der Druckschalter nach Angabe TGA Gewerk eingestellt

Ausführung von Schläuchen für Drucküberwachung (luftseitig) im Außenbereich grundsätzlich UV Beständig.

Bei der Installation von Sensorik luftseitig ist die Ausführungsbeschreibung 0003 zu beachten

**Ausführungsbeschreibung 9 Leistungsumfang Feldgeräte kommunkativ Modbus RTU/ BACn**
*Leistungsumfang Feldgeräte kommunkativ Modbus RTU/ BACnet MSTP*
Wie zuvor unter "Leistungsumfang Feldgerät" beschrieben jedoch nach Einbau bzw. Anbau des Gerätes ist dieses mindestens wie folgt zu parametrieren
- Adressierung im Bus
- Optimieren der Kommunikation (zBsp. Max Master)
- Bei BACnet Gerät: AKS und Klartext von auf die MBE aufzuschaltenden Datenpunkten
- Abgleich von Messwerten (falls zutreffend)
- Falls Aktorik sind die zuvor aufgeführten Ausführungsbeschreibung 1-5 ebenfalls zu beachten

**Ausführungsbeschreibung 10 Leistungsumfang Feldgeräte kommunkativ BACnet IP**
*Leistungsumfang Feldgeräte kommunkativ BACnet IP*
Wie zuvor unter "Leistungsumfang Feldgerät" beschrieben jedoch
Abschließen incl. Messprotokoll der Netzwerkleitung (siehe Leitungsanlage) mit einer geeigneten Netzwerkdose oder Stecker dann nach Einbau bzw. Anbau des Gerätes ist dieses mindestens wie folgt zu parametrieren
- Adressierung
- Einstellen BACnet Device ID
- Bei BACnet Gerät: AKS und Klartext von auf die MBE aufzuschaltenden Datenpunkten
- Abgleich von Messwerten (falls zutreffend)
- Falls Aktorik sind die zuvor aufgeführten Ausführungsbeschreibung 1-5 ebenfalls zu beachten

**Ausführungsbeschreibung 11 Leistungsumfang Feldgeräte DALI (Beigestellt)**
*Leistungsumfang Feldgeräte DALI (Beigestellt)*
Wie zuvor unter "Leistungsumfang Feldgerät" beschrieben jedoch

- Adressierung
- Integration
- 1:1 Tests
- Übergabe der Datenpunkte Status, An/Aus, Störung, Sollwert Dimmen in BACnet

**1.3.10 Regelventil druckunabhängig Messing PN16 DN15**
STLB-Bau 2024-10 041
Druckunabhängiges Regelventil, für Wasser, max. Betriebstemperatur bis 90 Grad C, Gehäuse aus Messing, Ventilautorität gleich 1 in allen Einstellungen lineare Kennlinie unabhängig von der Einstellung, Mindestdifferenzdruck/Wirkdruck unabhängig von der Voreinstellung, Nenndruck 1,6 MPa (16 bar), DN 15.
Menge: 28,000 St
Leistungsbereichkatalog: 041

**1.3.20 Hochgenauigkeits-Stellantrieb mit Remote I/O für Feldbus**
Hochgenauigkeits-Stellantrieb für druckunabhängige Abgleich- und Regelventile
BTL gelistete BACnet MS/TP Gerät
Versorgungsspannung: 24 V AC/DC ± 25% 50-60 Hz
Regelsignal:
Direkte Einbindung von I/Os: 2x Widerstand, Analog Output (AO) & Analog Input (AI)****
Der Stellantrieb verfügt über folgende Fern-(Remote) Funktionen:
Voreinstellung des Nenndurchflusses
Spülen von Ventil und zugehörigem Verbraucher (Fancoil, Kühldecke etc.)
Insistrische Alarmmeldung: Fehler beim Schließen (z.B. bei Ventil-Blockierung)
Auswahl der Stellzeit (3/6/12/24 s/mm)
Auswahl Öffnungs-/Schließdauer (von 18s bis 700s)
Automatische MAC-Adressierung
Automatische Baudraten-Erkennung
Durchflussanzeige in l/h auf Grundlage des gemessenen Hubs
Spindelpositionsgenauigkeit ± 0,05mm
Schutzart: IP 54
Stellkraft: 90N
Hub: 7mm
bei BACnet® Testing Laboratories (BTL) gelisteter Feldbus (BACnet MS/TP)*
Manuelle Übersteuerungs-Funktion
Menge: 28,000 Stk

**1.3.30 Temperatur-Messwertgeber Luftltg. 250mm Messstab**
STLB-Bau 2026-04 070
Temperatur-Messwertgeber für Luftleitungen, Einsatzbereich - 30 bis 60 Grad C, mit Messstab, Einbaulänge 100 mm, Einbauflansch, Ausführung Ausgänge Feldgerät mit Messsignal passend zum Automationssystem, relativer Fehler max. 1,6 % vom Einsatzbereich.
Menge: 14,000 St
Leistungsbereichkatalog: 070

**1.3.40 Präsenzmelder KNX-TP**
STLB-Bau 2026-04 057
Präsenzmelder, für Innenbereich, Bussystem KNX-TP, Erfassungswinkel senkrecht 120 Grad, Erfassungswinkel waagerecht 360 Grad, Erfassungsbereich 6 bis 11 m, mit Helligkeitssensor, mit Senden der Helligkeitswerte nach Änderung, zyklisches Senden wählbar, Schutzart IP 2X DIN EN 60529 (VDE 0470-1).
Menge: 19,000 St
Leistungsbereichkatalog: 057

**1.3.50 Integration von DALI Leuchte**
*** gemäß Ausführungsbeschreibung 11
wie in der Ausführungsbeschreibung erläutert
Menge: 34,000 St

**1.3.60 Taupunktwächter integriertes Sensorelement Belastung 24VAC 1A IP43**
STLB-Bau 2026-04 070
Taupunktwächter, mit integriertem Sensorelement, einschl. Montagezubehör, Kontaktbelastung 24 V AC, 1 A, Gehäuse in Schutzart IP 43 DIN EN 60529 (VDE 0470-1), Arbeitshöhe des Montageortes bis 3,5 m über der Standfläche des hierfür erforderlichen Gerüstes.
Menge: 16,000 St
Leistungsbereichkatalog: 070

**1.3.70 KNX Raumbediengerät**
Raumbediengerät mit hochauflösenden 4,8" Touch-Display und Glasoberfläche. Die Smartphone ähnliche Benutzerführung ermöglicht dem Anwender eine besonders einfache und transparente Bedienung. Übersichtliche Trend-Darstellung der Messwerte mit Ampelfunktion, Einblendung externer Sensorwerte, die komfortable Bedienung von Licht, Jalousie, Szenen sind möglich.

Anwendung/Typ: Raumbediengerät
Funktionen: Temperatursteuerung, Lüftersteuerung, Change-Over, Fenster-/Türüberwachung, Anwesenheit, Beleuchtung, Jalousie/Rollladen
Bedienfunktionen: Sollwertverstellung Temperatur, Lüfterstufenverstellung, Präsenzmeldung, Licht ein/aus/dimmen, Jalousie auf/ab/verstellen, Szenen aufrufen, ECO-Funktion, Messwertanzeige und -historie
Bedienelemente: Touchscreen
Messgrößen: Temperatur
Eingang: 1x Eingang für NTC10k oder potentialfreien Kontakt, 2x Eingang für potentialfreien Kontakt
Ausgangssignal Temperatur: 0..+50 °C
Genauigkeit Temperatur: ±0,5 K (typ. bei 21 °C) im Standardmessbereich
Spannungsversorgung: 24 V = (±10%) SELV
Schnittstelle: KNX (TP)
Anzeige: TFT 4,8", 1120x480 px, kapazitive Touch-Technologie
Anschluss: abnehmbare Steckklemme, max. Ø=0,8 mm, Kabeleinführung Öffnung Rückseite
Gehäuse: mit thermischer Entkopplung und Sensorkanal, PC V0, Farbe: schwarz
Schutzart: IP30 gemäß DIN EN 60529
Temperatureinsatzbereich: 0..+50 °C, Einsatzbereich Feuchte: max. 85% rH nicht kondensierend
Montage: Unterputz in Standard UP-Dose (Ø=60 mm, Tiefe min. 45 mm), Gehäuseunterteil kann separat vom Gehäuseoberteil vormontiert und verdrahtet werden
Menge: 31,000 Stk

#### Bereich 1.4 Kabel, Leitungen und Verlegesysteme

**1.4.10 Busltg KNX-TP YCYM 2x2x0,8**
STLB-Bau 2026-04 057
Busleitung, Bussystem KNX-TP, Mantelisolation bemessen für 4 kV Prüfspannung, YCYM 2 x 2 x 0,8, Cu-Zahl 21.
Menge: 670,000 m
Leistungsbereichkatalog: 057

**1.4.20 Installationsleitung NYM-J 3x2,5**
STLB-Bau 2023-10 053
Installationsleitung DIN VDE 0250-204 (VDE 0250-204) NYM-J 3 x 2,5, Cu-Zahl 72.
Menge: 1352,000 m
Leistungsbereichkatalog: 053

**1.4.30 Installationsleitung NYM-J 5x2,5**
STLB-Bau 2023-10 053
Installationsleitung DIN VDE 0250-204 (VDE 0250-204) NYM-J 5 x 2,5, Cu-Zahl 120.
Menge: 352,000 m
Leistungsbereichkatalog: 053

**1.4.40 Installationskabel symmetrisch J-Y(St)Y 2x2x0,8 Bd**
STLB-Bau 2023-10 061
Installationskabel, symmetrisch, DIN VDE 0815 (VDE 0815), J-Y(St)Y, 2 x 2 x 0,8 Bd.
Menge: 890,000 m
Leistungsbereichkatalog: 061

**1.4.50 Installationskabel symmetrisch J-Y(St)Y 4x2x0,8 Bd**
STLB-Bau 2023-10 061
Installationskabel, symmetrisch, DIN VDE 0815 (VDE 0815), J-Y(St)Y, 4 x 2 x 0,8 Bd.
Menge: 604,000 m
Leistungsbereichkatalog: 061

**1.4.60 Kabel NYY-J 3x1,5RE**
STLB-Bau 2026-04 053
Kabel DIN VDE 0276-603 (VDE 0276-603) NYY-J 3 x 1,5 RE, Cu-Zahl 43.
Menge: 221,000 m
Leistungsbereichkatalog: 053

**1.4.70 Kabel NYY-J 3x2,5RE**
STLB-Bau 2026-04 053
Kabel DIN VDE 0276-603 (VDE 0276-603) NYY-J 3 x 2,5 RE, Cu-Zahl 72.
Menge: 69,000 m
Leistungsbereichkatalog: 053

**1.4.80 Kabel NYY-J 5x2,5RE**
STLB-Bau 2026-04 053
Kabel DIN VDE 0276-603 (VDE 0276-603) NYY-J 5 x 2,5 RE, Cu-Zahl 120.
Menge: 79,000 m
Leistungsbereichkatalog: 053

**1.4.90 Brandschutzabschottung Leitungsanlagen MW-Pl.Schott S90 0,1-0,2m2 Gebäude Wand D 240mm**
STLB-Bau 2026-04 047
Brandschutzabschottung an Kabel-/Leitungsanlagen als Mineralwolleplattenschott, Feuerwiderstandsklasse S 90 DIN 4102-9, mit allgemeinem bauaufsichtlichen Prüfzeugnis/allgemeiner bauaufsichtlicher Zulassung, eckiger Durchbruch, Querschnitt über 0,1 bis 0,2 m2, Baustoffklasse DIN 4102-1 A (nichtbrennbar), Schmelzpunkt größer gleich 1000 Grad C, im Gebäude, Arbeitshöhe des Montageortes bis 3,5 m über der Standfläche des hierfür erforderlichen Gerüstes, Wand aus Stahlbeton, Dicke 240 mm.
Menge: 4,000 St
Leistungsbereichkatalog: 047

**1.4.100 Außenkabel symmetrisch A-2Y(L)2Y 2x2x0,8 STIII BD**
STLB-Bau 2026-04 061
Außenkabel, symmetrisch, DIN VDE 0816-1 (VDE 0816-1), A-2Y(L)2Y, 2 x 2 x 0,8 STIII BD.
Menge: 400,000 m
Leistungsbereichkatalog: 061

**1.4.110 Außenkabel symmetrisch A-2Y(L)2Y 4x2x0,8 STIII BD**
STLB-Bau 2026-04 061
Außenkabel, symmetrisch, DIN VDE 0816-1 (VDE 0816-1), A-2Y(L)2Y, 4 x 2 x 0,8 STIII BD.
Menge: 230,000 m
Leistungsbereichkatalog: 061

**1.4.120 Profibus DP Kabel mit Spannungsversorgung**
Paarverseiltes (TP) flexibles CATEGORY 5e Datenkabel zur Übertragung analoger und digitaler Signale im Frequenzbereich bis 200 MHz.
Es erfüllt alle Anforderungen der Standards TIA/EIA-568, ISO/IEC 11801 2. Ausgabe, EN 50173; EN 50288-2-2, IEC 61156-6.
Zum Einsatz in LANs wie IEEE 802.3: 10Base-T, 100Base-T, 1000Base-T; FDDI; ISDN; ATM.
Aufbau
Leiter Kupfer AWG 26/7, Litzenleiter, blank
Aderisolation PE ca. 0,96 mm Außen Ø
Aderkennzeichnung Paar 1: weiß-blau/blau, Paar 2: weiß-orange/orange,
Paar 3: weiß-grün/grün, Paar 4: weiß-braun/braun
Verseilung Adern zum Paar verseilt
4 Paare zum Bündel verseilt
Schirm Aluverbundfolie
darüber:
Kupfergeflecht, Mehrfachdraht ca. 0,10 mm verzinnt
Außenmantel PVC
grau, ähnlich RAL 7035
Außen Ø: ca. 5,8 mm
Elektrische Eigenschaften bei 20°C
Schleifenwiderstand max. 29 Ω/100 m
Isolationswiderstand min. 2 GΩ x km
Betriebskapazität nom. 50 nF/km
Wellenwiderstand nom. 100 Ω gemäß IEC 61156-6
Ausbreitungsgeschwindigkeit 0.67 c
Signallaufzeit = 510 ns/100 m
Laufzeitunterschied = 25 ns/100 m
Schirmdämpfung > 40 dB
Betriebsspitzenspannung 100 V (nicht für Starkstromzwecke)
Prüfspannung Ader/Ader: 700 V
Ader/Schirm: 700 V
Menge: 321,000 m

**1.4.130 Verbindungsdose Einführungen Kunststoff Innendurchm. 80mm T 48mm 8x2,5mm2 AP**
STLB-Bau 2024-04 053
Verbindungsdose DIN EN IEC 60670-1 (VDE 0606-1) mit Einführungen für flexible Leitungen, aus Kunststoff, Innendurchmesser 80 mm, Tiefe 48 mm, mit Deckel, mit 8 Klemmen 2,5 mm2, Aufputz.
Menge: 157,000 St
Leistungsbereichkatalog: 053

**1.4.140 Elektroinstallationsrohr Alu AD 25mm UP**
STLB-Bau 2024-10 053
Elektroinstallationsrohr DIN EN 61386 (VDE 0605), Maße DIN EN 60423, aus Aluminium, Außendurchmesser 25 mm, Druckfestigkeit Klasse 1 - sehr leicht (125 N) DIN EN 61386-1 (VDE 0605-1), Klasse Schlagbeanspruchung 3 - mittel DIN EN 61386-1 (VDE 0605-1), max. Gebrauchstemperatur Klasse 1 (60 Grad C) DIN EN 61386-1 (VDE 0605-1), Verlegung unter Putz.
Menge: 140,000 m
Leistungsbereichkatalog: 053

**1.4.150 Elektroinstallationsrohr Alu AD 40mm UP**
STLB-Bau 2024-10 053
Elektroinstallationsrohr DIN EN 61386 (VDE 0605), Maße DIN EN 60423, aus Aluminium, Außendurchmesser 40 mm, Druckfestigkeit Klasse 1 - sehr leicht (125 N) DIN EN 61386-1 (VDE 0605-1), Klasse Schlagbeanspruchung 3 - mittel DIN EN 61386-1 (VDE 0605-1), max. Gebrauchstemperatur Klasse 1 (60 Grad C) DIN EN 61386-1 (VDE 0605-1), Verlegung unter Putz.
Menge: 120,000 m
Leistungsbereichkatalog: 053

**1.4.160 Elektroinstallationsrohr Alu AD 63mm UP**
STLB-Bau 2024-10 053
Elektroinstallationsrohr DIN EN 61386 (VDE 0605), Maße DIN EN 60423, aus Aluminium, Außendurchmesser 63 mm, Druckfestigkeit Klasse 1 - sehr leicht (125 N) DIN EN 61386-1 (VDE 0605-1), Klasse Schlagbeanspruchung 3 - mittel DIN EN 61386-1 (VDE 0605-1), max. Gebrauchstemperatur Klasse 1 (60 Grad C) DIN EN 61386-1 (VDE 0605-1), Verlegung unter Putz.
Menge: 90,000 m
Leistungsbereichkatalog: 053

**1.4.170 Anschluss Fernmeldeleitung / MSR- Leitung 2x2x0,8**
Absetzen, einführen mit Kabelzugentlastung und Anschluss sowie falls notwendig isoliertes ablegen von nicht mehr benötigten Adern
Menge: 44,000 St

**1.4.180 Anschluss Fernmeldeleitung / MSR- Leitung 4x2x0,8**
Absetzen, einführen mit Kabelzugentlastung und Anschluss sowie falls notwendig isoliertes ablegen von nicht mehr benötigten Adern
Menge: 44,000 St

**1.4.190 Anschluss von Niederspannungskabel 3x 1,5**
Absetzen, einführen mit Kabelzugentlastung und Anschluss sowie falls notwendig isoliertes ablegen von nicht mehr benötigten Adern.
Messung nach DIN VDE 0100 Teil 600 und Erstellung eines Protokolls
Menge: 16,000 St

**1.4.200 Anschluss von Niederspannungskabel 3x 2,5**
Absetzen, einführen mit Kabelzugentlastung und Anschluss sowie falls notwendig isoliertes ablegen von nicht mehr benötigten Adern.
Messung nach DIN VDE 0100 Teil 600 und Erstellung eines Protokolls
Menge: 16,000 St

**1.4.210 Anschluss von Niederspannungskabel 5x 2,5**
Absetzen, einführen mit Kabelzugentlastung und Anschluss sowie falls notwendig isoliertes ablegen von nicht mehr benötigten Adern.
Messung nach DIN VDE 0100 Teil 600 und Erstellung eines Protokolls
Menge: 18,000 St

**1.4.220 Anschluss von Niederspannungskabel 3x 2,5**
Absetzen, einführen mit Kabelzugentlastung und Anschluss sowie falls notwendig isoliertes ablegen von nicht mehr benötigten Adern.
Messung nach DIN VDE 0100 Teil 600 und Erstellung eines Protokolls
Menge: 4,000 St

**1.4.230 Bezeichnungsschild mehrschichtig Kunststoff H 60-70mm B 150-160mm kleben**
STLB-Bau 2026-04 042
Bezeichnungsschild, Farbe und Beschriftung nach Angaben des AG, aus mehrschichtigem Kunststoff, Beschriftung 3-zeilig, gedruckt, rechteckig, Höhe über 60 bis 70 mm, Breite über 150 bis 160 mm, Befestigung durch Kleben.
Menge: 60,000 St
Leistungsbereichkatalog: 042

**1.4.240 Kabelrinne gelocht Stahl bandverz H 60mm B 200mm**
STLB-Bau 2026-04 053
Kabelrinne für Kabelträgersystem DIN EN 61537 (VDE 0639), gelocht, mit einem Trennsteg, aus bandverzinktem Stahl DIN EN 10346, Seitenhöhe mind. 60 mm, Breite mind. 200 mm, Einbau im Innenbereich.
Menge: 70,000 m
Leistungsbereichkatalog: 053

**Ausführungsbeschreibung 12 Fortführung der Schaltplanung**
*Fortführung der Schaltplanung*
Fortführung der Schaltschrankplanung nach Änderung des ASP 3.11 Übergabe in nativen Dateiformat und DWG sowie PDF

**1.4.250 Bestandsplan CAD**
*** gemäß Ausführungsbeschreibung 12
STLB-Bau 2026-04 070
Bestandsplan fortschreiben, mit CAD-Programm, Übergabe vor der Abnahme, mind. 14 Werktage, als Datei.
Menge: 1,000 St
Leistungsbereichkatalog: 070

#### Bereich 1.5 Datenübertragungsnetze

**1.5.10 Datenkabel Horizontal-/Steigbereich Kat.7A geschirmt 4x2xAWG22 halogenfrei flammwidrig**
STLB-Bau 2024-04 061
Datenkabel für den Horizontal- und Steigbereich DIN EN 50288-9-1 (VDE 0819-9-1), Kategorie 7 Index A tiefgestellt DIN EN 50173-1 (VDE 0800-173-1), geschirmt, Trennklasse d DIN EN 50174-2 (VDE 0800-174-2), Leitungswiderstand 0,075 Ohm/m und Kabeldurchmesser 0,007 m DIN EN 50174-2 (VDE 0800-174-2), Link-Klasse F, DIN EN 50173-1 (VDE 0800-173-1), 4 x 2 x AWG 22, halogenfrei, flammwidrig.
Menge: 160,000 m
Leistungsbereichkatalog: 061

**Ausführungsbeschreibung 13 Standardbesch Kommunikationskabelanlage**
*Standardbesch Kommunikationskabelanlage*
STLB-Bau 2025-10 061
Für das Projekt wird eine anwendungsneutrale Kommunikationskabelanlage in Gebäuden für eine dienstunabhängige, universell einsetzbare Verkabelung zur Unterstützung von informations- und kommunikationstechnischen Netzanwendung gefordert. Die technischen Vorgaben entnehmen Sie der DIN EN 50173 (VDE 0800-173) und die Installationsplanung sowie Installationspraktiken sind in der DIN EN 50174 (VDE 0800-174) beschrieben. In der DIN EN 50310 (VDE 0800-2-310) ist die Anwendung von Maßnahmen für Erdung und Potentialausgleich in Gebäuden mit Einrichtungen der Informationstechnik sowie der Schutz des Lebens beschrieben.
Bei der Lebenserwartung gelten die DIN EN 50173-2 (VDE 0800-173-2) und die DIN EN 50173-6 (VDE 0800-173-6).
Es ist das Leistungsvermögen der Übertragungsstrecken im Netzwerk für die Anforderungen der Netzanwendung nach 10 GBASE-T zu errichten. Die Datenkabel für die Netzanwendung 10 GBASE-T müssen die Werte DIN EN 50288-10 (VDE 0819-10) und DIN EN 50288-11 (VDE 0819-11) erfüllen. Bei der Netzanwendung 10 GBASE-T soll eine Kupferdatenleitung mit dem Aufbau S/FTP oder besser zum Einsatz kommen. Sie soll auch für die Übertragungsleistung DIN EN 50173-1 (VDE 0800-173-1) PoE geeignet sein.
Die Anschlusskomponenten einer geschirmten Verkabelung (für Verbindungstechnik: DIN EN 60603-7-41 (VDE 0687-603-7-41), DIN EN 60603-7-51 (VDE 0687-603-7-51) für die Netzanwendung 10 GBASE-T (Kupfer-Verkabelung) müssen mind. folgende Parameter einhalten: Für die Geräteanschlussdose wird vorgeschrieben: Es ist der Permanent Link Kategorie 6 Index A tiefgestellt nachzuweisen. Sie sollen geeignet für PoE DIN EN 50173-1 (VDE 0800-173-1) sein und eine Anschlussmöglichkeit für die Funktionserdung haben. Die Anwendung von Maßnahmen zur Erdung und Potentialausgleich sind in der DIN EN 50310 (VDE 0800-2-310) beschrieben. Kabelschirm darf nicht als Zugentlastung verwendet werden wie in DIN EN 50174-2 (VDE 0800-174-2) beschrieben.
Für 19 Zoll Patch Panel Kategorie 6 Index A tiefgestellt, wird vorgeschrieben: Es ist der Permanent Link Klasse E Index A tiefgestellt nachzuweisen. Sie sollen geeignet für PoE DIN EN 50173-1 (VDE 0800-173-1) sein und eine Anschlussmöglichkeit für die Funktionserdung haben. Die Anwendung von Maßnahmen zur Erdung und Potentialausgleich sind in der DIN EN 50310 (VDE 0800-2-310) beschrieben. Die Installationsplanung und Praktiken in Gebäuden DIN EN 50173-2 (VDE 0800-173-2) sind bezüglich des Schirmanschlusses bei Verwendung von geschirmten Verkabelungssystemen zu berücksichtigen. Kabelschirm darf nicht als Zugentlastung verwendet werden wie in DIN EN 50174-2 (VDE 0800-174-2) beschrieben.
Der/die Geräteanschluss/Rangierschnur muss von einem Messlabor getestet sein und den Bewertungsstandard DIN EN 50173 (VDE 0800-173) erfüllen. Es müssen auch die Vorgaben DIN EN 60603-7-81 (VDE 0687-603-7-81), für Datenübertragungen bis 2000 MHz und DIN EN 61935-2 (VDE 0819-935-2) erfüllt werden. Sie sollen für PoE geeignet sein. Es ist eine mechanisch störungsunanfällige Konstruktion für die RJ45 Buchse einzusetzen. Dadurch wird ein Netzausfall durch Einsatz und Verwendung von RJ11/12 Stecker verhindert.
Die in der DIN EN 50174 (VDE 0800-174) vorgegebenen Maßnahmen zur Überprüfung der fest installierten Verkabelungsstrecke sind einzuhalten.

**1.5.20 Messung Cu PL Link D**
STLB-Bau 2026-04 061
Messung Kupferkabel PL (Permanent Link) - Installationsstrecke, DIN EN 50173-1 (VDE 0800-173-1), Link Klasse D, Darstellung der Messung als Tabelle, Dokumentation vorab digital zur Prüfung und nach Freigabe auf Datenträger, im PDF-Format, als Kurzreport (Sammelreport).
Menge: 4,000 St
Leistungsbereichkatalog: 061

**1.5.30 Buchse dienstneutral Kat.6A**
*** gemäß Ausführungsbeschreibung 13
STLB-Bau 2026-04 061
Messung Kupferkabel PL (Permanent Link) - Installationsstrecke, DIN EN 50173-1 (VDE 0800-173-1), Link Klasse D, Darstellung der Messung als Tabelle, Dokumentation vorab digital zur Prüfung und nach Freigabe auf Datenträger, im PDF-Format, als Kurzreport (Sammelreport).
Menge: 8,000 St
Leistungsbereichkatalog: 061

### Titel 2 Dokumentation

#### Bereich 2.1 Dokumentationsunterlagen

**2.1.10 Dokumentation**
*** Pauschalposition
Dokumentation unter Zugrundelegung des

- Allgemeinen Anhangs- Kennzeichnungs-, Strukturierungs- und
CAD- Vorgaben (Anlage 2 zur Leistungsbeschreibung) und des

Die Anforderungen an die vom AN zu erstellende Dokumentation
zu Art und Umfang der Kennzeichnung, zur Anwendung des
AKS sowie zu CAD- Vorgaben werden nach
Auftragserteilung entsprechend der Kapitel 1, 2 und 3 und
den zugehörigen Anhängen und Formatvorlagen in Kapitel 6
der Dokumentationsrichtlinie 02/2008 1) des BBR konkretisiert.

Die vollständige Dokumentationsrichtlinie kann im Internet unter
www.bbr.bund.de unter der Rubrik "Planen und Bauen" -
Baufachlicher Service - Dokumentationsrichtlinie eingesehen
werden.

Umfang und Format:

Die Zeichnungen sind in Papierform farbig 3-fach zu
übergeben, die restlichen Unterlagen in Papierform schwarz /
weiß 3-fach. Die Papierform ist kopierfähig zu übergeben.
Neben der Papierform sind alle genannten, durch den AN
erstellten Unterlagen als Dateien in einem Austauschformat
(digital, gemäß Dokumentationsrichtlinie) dem AG zur Verfügung
zu stellen.

Der Dokumentationsschein ist zu verwenden.

Die Dokumentation ist parallel zur Ausführung der
Bauleistung zu erstellen und fortzuschreiben.

Bis spätestens 21 Tage vor (Teil-) Abnahme der Bauleistung ist
die Bestandsdokumentation komplett vom Auftragnehmer an
den Auftraggeber zu übergeben.

Die Unterlagen zur Abnahme gemäß Ziffer 5 des
Gewerkespezifischen Anhanges sind spätestens am Tag der
Abnahme zu übergeben.

Für fertig gestellte Anlagenteile / -bereiche, die in Betrieb
genommen werden können, hat der Auftragnehmer 21 Tage
nach Aufforderung durch den Auftraggeber diesen Teil der
Dokumentation zu übergeben.
Gewerkespezifische Anforderungen an die Dokumentation

Zur Dokumentation der gesamten Anlage gehören alle aktuellen
Unterlagen, die zum Betreiben der kompletten, ausgeführten
Anlage erforderlich sind.

Im Wesentlichen bestehend aus:
- aktualisierte Funktionsschemen mit Eintragungen der
Schnittstellen
- Übersichtsplan mit den Eintragungen der Montagestandorte
- Funktionsbeschreibung der Gesamtanlage mit
Kurzbedienungsanleitung
- Ansichten der Schrankbestückung mit als Zeichnung und Foto
für Front- und Rückseite
- Farbausdrucke der programmierten Bedienoberflächen
- Stücklisten mit Fabrikat und Typ
- für einen sicheren und wirtschaftlichen Betrieb erforderliche
Bedienungsanleitung und Wartungshinweise
- Datenblätter, Installations- und Inbetriebnahmeanleitungen aller
verwendeten Produkte
- Abnahme- und Inbetriebnahmeprotokolle
- Meß- und Prüfprotokolle
- Ersatzteillisten
- Protokoll über die Einweisung des Personals
- vorgeschriebene Werk- und Prüfbescheinigungen
- projektspezifische Programme und Daten auf Datenträgern
inklusive aller Quellcodes ohne Passwortschutz
Menge: 1,000 psch

### Titel 3 Stundenlohnarbeiten

#### Bereich 3.1 Eingriffe in den Bestand

**Ausführungsbeschreibung 14 Inbetriebsicherstellung der Bestands- Geräte**
*Inbetriebsicherstellung der Bestands- Geräte*
Der AN GA sorgt für einen ungestörten Betrieb der Bestands-Gebäudeautomation in dem er die unterbrochenen Leitungen auf kürzesten Wege verbindet und die nicht mehr benötigten Anlagen ausser Betrieb nimmt und demontiert. Dazu untersucht ein Systemingenieur die Anlage und legt Demontage Punkte und Kabelwege fest um die Anlagen zurückzubauen. der AN eigene Fachhandwerker stellt diese Verbindungen her. Evtl abhängige übergeordnete Hardware Steuerungen werden enbeso durch den AN GA überbaut für einen sicheren Weiterbetrieb
Die Demontage und Entsorgung ist gesondert aufgeführt

Fabrikat der Bestands- AS: SE Electronic E-DDC3.2

**3.1.10 DDC/GLT-Techniker/-in sämtliche Kosten/Zuschläge**
*** gemäß Ausführungsbeschreibung 14
STLB-Bau 2024-04 091
Stundenlohnarbeiten durch DDC/GLT-Techniker/-in
der Verrechnungssatz für die jeweilige Arbeitskraft umfasst sämtliche Aufwendungen wie Lohn- und Gehaltskosten, Lohn- und Gehaltsnebenkosten, Zuschläge, lohngebundene und lohnabhängige Kosten, sonstige Sozialkosten, Gemeinkosten, Wagnis und Gewinn.
Menge: 12,000 h
Leistungsbereichkatalog: 091

**3.1.20 Elektriker/in sämtliche Kosten/Zuschläge**
*** gemäß Ausführungsbeschreibung 14
STLB-Bau 2024-04 091
Stundenlohnarbeiten durch Elektriker/in
der Verrechnungssatz für die jeweilige Arbeitskraft umfasst sämtliche Aufwendungen wie Lohn- und Gehaltskosten, Lohn- und Gehaltsnebenkosten, Zuschläge, lohngebundene und lohnabhängige Kosten, sonstige Sozialkosten, Gemeinkosten, Wagnis und Gewinn.
Menge: 24,000 h
Leistungsbereichkatalog: 091
